# Radwege LK OSL T2
Angebotsaufforderung (GAEB DA XML 3.2, DA83)
Projekt: STB_21_002
Währung: EUR
Auftraggeber: Landkreis Oberspreewald-Lausitz, Bau- und Hauptamt, Dubinaweg 1, 01968 Senftenberg
Erstellt mit: 5 260123, NOVA AVA, 05.02.2026

## VE 8.1: Brücke Dubkow-Mühle
Datum: 05.01.2026

### Bereich 1 Baustelleneinrichtung

#### Abschnitt 1.1 Baustelleneinrichtung alle Gewerke

**1.1.10 Einrichten der Baustelle und Vorhalten über die Dauer der Bauzeit**
*** Pauschalposition
Einrichten der Baustelle im Rahmen und Umfang aller
gemäß Leistungspostionen aufgeführten Arbeiten, wie
Antransport und Aufbau der gesamten BE sowie zur
ordnungsgemäßen Erfüllung der Bauaufgabe erforderlichen
Geräte, Bauunterkünfte, Maschinen sowie Bau-, Hilfs-
und Betriebsstoffe.
Vorhalten der BE für die Dauer der Bauzeit bis zur
Fertigstellung der gesamten Bauleistung einschl.
Endabnahme.
Beweissicherung im gesamten Baustellenbereich einschl.
BE- und Zwischenlagerflächen, Übergabe als
Dokumentation an den AG.
Die Position gilt für alle Gewerke des LV´s.
Menge: 1,000 psch

**1.1.20 Räumen der Baustelle**
*** Pauschalposition
Räumen der Baustelle nach Fertigstellung der gesamten
Bauleistung, dazu Abbau und Abtransport aller
Einrichtungen, Maschinen und Anlagen wie vor
beschrieben, einschl. Beräumung, Säuberung und
Instandsetzung aller in Anspruch genommenen Flächen.
Die Position gilt für alle Gewerke des LV´s.
Menge: 1,000 psch

**1.1.30 Dokumentation zur Beweissicherung mit Niederschrift**
*** Pauschalposition
Dokumentation zur Beweissicherung mit Niederschrift
gemeinsam erstellt durch AN und Bauüberwachung.
Vor Beginn und nach Beendigung der Bauarbeiten ist
eine Ist-Zustandsanalyse zur Beweissicherung
vorzunehmen.
Die Beweissicherung umfasst die Transportstrecken im
öffentlichen/privaten Verkehrsraum.
Die Zustandsanalyse umfasst die Lieferung eines
digitalen Datenträgers mit
- digitalen Bildern in ausreichender Anzahl
- Protokollen
Weiterhin sind Abstimmungsprotokolle mit  dritten
Beteiligten zu übergeben.
Auf der Grundlage der Beweissicherung werden
während der Durchführung der Transporte entstandene
Schäden bewertet.
Die Dokumentation ist dem Auftraggeber vor Ausführung
der Leistungen zu übergeben.
Menge: 1,000 psch

**1.1.40 Abnahmedokumentation**
*** Pauschalposition
Abnahmedokumentationen gemäß Abnahmeordnung
des AG vollständig und in Schriftform an den AG
übergeben.
Weiterhin sind alle Messunterlagen auf Datenträgern zu
übergeben. Dateiformate sind vorher mit dem AG
abzustimmen.
Folgende Dokumentationen sind u. a. vorzulegen:
- Fachunternehmererklärung
- Nachweise von ausgebauten Materialmengen
- Sämtliche Entsorgungsnachweise
- Nachweis über den ordnungsgemäßen Zustand/
Wiederherstellung der genutzten öffentlichen Straßen,
Wege und sonstige genutzte Flächen
- Nachweis der vollständigen Beräumung der Baustelle,
der BE- und Lagerflächen sowie die Wiederherstellung
des in Anspruch genommenen Geländes
- SOLL / IST -Vergleich über Mengen und Massen
Übergabe: 1 x digital, 3 x Papier
Die Abschlussdokumentation ist bei der Schlussabnahme
zu übergeben.
Menge: 1,000 psch

**1.1.50 Reinigen Verkehrsflächen**
*** Pauschalposition
Reinigung von  verschmutzten, öffentlichen
Verkehrsflächen  innerhalb und außerhalb des
Baustellenbereiches, nach  Erfordernis bzw. nach
Beendigung der Arbeiten.
Menge: 1,000 psch

**1.1.60 Schachterlaubnisscheine einholen**
*** Pauschalposition
Einholen der Schachterlaubnisscheine bei den örtlich
ansässigen Medienträgern.
Menge: 1,000 psch

**1.1.70 Bautafel komplett 3,00mx2,00m**
Bautafel, komplett, mit glatter Oberfläche incl. Grundkonstruktion und Aussteifung sowie Lackierung,
mehr/einfarbig, und Beschriftung nach vorliegendem
Schriftmuster, standsicher aufstellen und nach
Fertigstellung der Leistungen wieder abbauen.
Angabe von Bauherr und Planungsbeteiligten, jeweils mit
Namen, Anschrift, Telefon- und Telefaxnummer. Die
Ausführung ist mit dem AG abzustimmen.
Breite der Bautafel: 2,00 m
Höhe der Bautafel: 3,00 m
Menge: 1,000 Stck

**1.1.80 Boden Suchgraben lösen lagern Sohlen-B 1-1,5m T bis 1,25m GU**
STLB-Bau 2018-10 002
Boden für Suchgraben ab Geländeoberfläche zur
Freilegung von Kabeln profilgerecht lösen, seitlich
lagern, mit teilgeböschten Wänden DIN 4124,
Sohlenbreite über 1 bis 1,5 m, Aushubtiefe bis 1,25 m,
Homogenbereich 1, mit einer Bodengruppe, Bodengruppe 1
GU DIN 18196 (Kies-Schluff-Gemisch), Tiefe oberer
Horizont des Homogenbereiches von 0 m, Tiefe unterer
Horizont des Homogenbereiches bis 2 m, Baumaßnahme der
Geotechnischen Kategorie 1 DIN 4020, - Konsistenz DIN
EN ISO 14688-1 fest, Ausführung gemäß Zeichnung,
Mengenermittlung nach Aufmaß an der Entnahmestelle.
Menge: 1,500 m3

**1.1.90 Grenzsteine sichern**
Grenzsteine im Gelände sichern, mit Lattenrahmen und Signalfarbe.
Vorhaltung über die gesamte Bauzeit.
Menge: 4,000 St

**1.1.100 Erstellung der Antragsunterlagen VRAO**
Erstellung der Antragsunterlagen zum Einholen der VRAO
mit erforderlichen Beschilderungsplänen und Formularen.
Menge: 1,000 psch

**1.1.110 Beschilderung aufbauen, vorhalten zurückbauen**
*** Pauschalposition
Aufbauen, vorhalten und abbauen einer Beschilderung zur
Sperrung des Radweges zur Brücke und einer  erforderlichen
Umleitungsbeschilderung.
Menge: 1,000 psch

**1.1.120 Werkplanung erstellen**
Erstellen der Werkplanung für die Errichtung des Überbaus:
- Erstellen der Werkzeichnungen
- Ergänzung der Detailzeichnungen
- Erstellung der Pläne für die Geländer und Geländerausfachung
Menge: 1,000 psch

#### Abschnitt 1.2 Vermessungsarbeiten

**1.2.10 Baubegleitende Vermessung**
Durchführen der baubegleitenden Vermessung:
- Kontrolle der vorhandenen Fundamente
- Abstecken der Bauwerksachsen
- Setzen von 2 Stück Festpunkten
Menge: 1,000 psch

#### Abschnitt 1.3 Baustraßen

**1.3.10 Befestigung Zufahrt aus Richtung Süd-West**
Herstellen einer temoprären Befestigung der vorhandenen Zuwegung
aus Richtung Süd-West mit einer Plattenbefestigung oder Befestigung
mittels einer Schottertragschicht für die gemäß des Bieters/Auftragnehmers
gewählten Bautechnologie.
Die Befestigung ist nach Abschluss der Baumaßnahme zurückzubauen.

vorh. Wegbreite: ca. 2,0m

Abrechnung nach m befestigten Weg.
Menge: 280,000 m

**1.3.20 Kranfläche herstellen zurückbauen**
Herstellen einer befestigten Fläche nach technologischen
Erfordernis und unter Berücksichtigung der vorhandenen
Geländesituation und Baumbestand und dessen Rückbau nach
Abschluss der Maßnahme.
Menge: 1,000 Stck

#### Abschnitt 1.4 Gerüstarbeiten

**1.4.10 Gerüst an Bauwerksstützen über Gewässer errichten**
Errichten eine Gerüstes an den Betonstützen des Brückenbauwerkes.
Herstellen einer Arbeitslage ca. 20m lang und 3m breit
Die Arbeitslage ist mit Holzbohlen komplett auszulegen.
Beidseitig sind Geländer zu errichten.
Vorhaltedauer über die gesamte Bauzeit.

Abrechnung erfolgt nach Länge errichteten Gerüstes.
Menge: 20,000 m

**1.4.20 Demontage Gerüstteilbereich Stütze 3-4**
Demontage eines Gerüsteilbereiches nach dem Rückbau
des Brückenbauwerkes zur Herstellung der Befahrbarkeit
des Gewässers.
Stützenbereich 3 - 4
Menge: 8,000 m

**1.4.30 Montge Gerüstteilbereich Stütze 3-4**
Montage eines Gerüsteilbereiches vor der Errichtung
des Brückenbauwerkes.

Stützenbereich 3 - 4
Menge: 8,000 m

**1.4.40 Gerüst an Bauwerksstützen über Gewässer abbauen**
Rückbau des Gerüstes am Bauwerk. Demontage aller
Teile und Entsorgung von der Baustelle.

Abrechnung erfolgt nach Länge zurückgebauten Gerüstes.
Menge: 20,000 m

### Bereich 2 Modernisierung Brückenbauwerk

#### Abschnitt 2.1 Rückbauarbeiten

**2.1.10 Rückbau Brückengeländer auf Überbau und Treppen**
Das Brückengeländer mit Stützkonstruktion aus Holz mit
Knieleiste und Fußbrett auf dem Überbau demontieren,
containergerecht zerkleinern, transportieren und in die
vom Auftragnehmer bereitgestellten Container laden.
Geländerhöhe: 1,30m

Abrechnung nach m zurückgebautem Geländer.
Menge: 54,000 m

**2.1.20 Rückbau Brückenbelag aus Holz**
Den Brückenbelag aus Holzbohlen auf den Trägern lösen, demontieren,
containergerecht zerkleinern, transportieren und in die
vom Auftragnehmer bereitgestellten Container laden.
Belagbreite: 2,50m
Belagdicke: ca. 10 cm

Abrechnung nach Fläche zurückgebautem Belag.
Menge: 50,000 m2

**2.1.30 Rückbau Treppen**
Rückbau der Treppen am vorhandenen Überbau bestehend aus
Holzstufen, Holzwangen 16/20, Unterlaghölzern, dem seitlich vorhandenen
Hölzern zum Schieben der Räder.
Treppe mit 10 Steigungen
Breite: 2,50m

Abrechnung nach Stück zurückgebauten Treppenanlagen.
Menge: 2,000 Stck

**2.1.40 Rückbau Längsträger aus Holz**
Längsträger/Balken aus Holz auf den Querträgern befestigt
lösen abheben, containergerecht zerkleinern und in die vom
Auftragnehmer bereitgestellten Container laden.
Verbindungsmittel entsorgen.
Balken: (HxB) 40 x 20 cm

Beachte der Träger/Balken befindet sich über einem Gewässer.

Abrechnung erfolgt nach Aufmaß nach m zurückgebautem
Längsträger / Balken.
Menge: 40,000 m

**2.1.50 Rückbau der Querträger aus Holz**
Querträger/Balken aus Holz auf den Stahlbetonstützen befestigt
lösen abheben, containergerecht zerkleinern und in die vom
Auftragnehmer bereitgestellten Container laden.
Verbindungsmittel entsorgen.
Balken: (HxB) 20 x 20 cm
Einzellänge: ca. 3m

Beachte der Träger/Balken befindet sich über einem Gewässer.

Abrechnung erfolgt nach Aufmaß nach m zurückgebautem
Längsträger / Balken.
Menge: 12,000 m

**2.1.60 Rückbau Restfundamente**
Restfundamente aus Stahlbeton aufbrechen, zerkleinern und auf die vom AN bereitgestellten Transportmittel laden und in die Container des AN verladen. Die Leistung beinhaltet die erforderlichen Erdarbeiten
zum Freilegen der Stahlbetonbauteile und Einbau der ausgebauten
Erdmassen sowie Verfüllung mit anstehendem Boden.

Inkl. der erforderlichen Entsorgung der anfallenden Massen.

Abrechnung erfolgt nach Aufmaß.
Menge: 3,000 m3

#### Abschnitt 2.2 Materialentsorgung

**2.2.10 ASN 17 09 04 - Baumischabfall entsorgen**
Baumischabfall zum Entsorgungsbetrieb transportieren und fachgemäß
entsorgen.
ASN: 17 09 04 - Baumischabfälle

Die Abrechnung erfolgt nach Übernahmeschein.
Menge: 1,000 t

**2.2.20 17 02 04* - Holz entsorgen**
Im Container lagerndes Holz aus dem Rückbau zum Entsorgungsfachbetrieb transportieren und entsorgen.
ASN:  170204*

Bezeichnung  Glas, Kunststoff und Holz, die verunreinigt sind.

Abrechnung zum Nachweis.
Menge: 10,700 t

**2.2.30 17 02 03 - Entsorgung Kunststoff**
Gummi und sonstige gleichartige Stoffe zum Entsorgungsfachbetrieb transportieren und entsorgen.
ASN: 17 02 03
Bezeichnung: Kunststoff

Abrechnung zum Nachweis.
Menge: 0,250 t

#### Abschnitt 2.3 Neubau Überbau Brückenbauwerk

**2.3.10 Träger UPE 200, S235 JR / Lager**
Träger, Ausführung als Vollwandkonstruktion, aus Formstahl DIN EN 10365,U-Profil, Profilhöhe 200 mm, Stahl S235JR DIN EN 10025-2, Werkstoff-Nr 1.0038, ohne Beschichtung gem. den Planunterlagen
liefern und auf der Baustelle abladen.
Korrosionsschutz: Feuerverzinkung
Länge: ca. 2,5m

Abrechnung nach t montierter Träger.
Menge: 0,600 t

**2.3.20 Träger UPE 180, S235 JR / Treppen**
Träger, Ausführung als Vollwandkonstruktion, aus Formstahl DIN EN 10365,U-Profil, Profilhöhe 180 mm, Stahl S235JR DIN EN 10025-2, Werkstoff-Nr 1.0038, ohne Beschichtung gem. den Planunterlagen
liefern und auf der Baustelle abladen.
Korrosionsschutz: Feuerverzinkung
Länge: ca. 2,5m

Abrechnung nach t montierter Träger.
Menge: 1,500 t

**2.3.30 Träger HEA 120, S235 JR / Überbau**
Träger, Ausführung als Vollwandkonstruktion, aus Formstahl DIN EN 10365, Doppel-T-Träger HEA, Profilhöhe 114 mm, Stahl S235JR DIN EN 10025-2, Werkstoff-Nr 1.0038, ohne Beschichtung gem. den Planunterlagen
liefern und auf der Baustelle abladen.
Länge: ca. 2,25 m
Korrosionsschutz: Feuerverzinkung

Abrechnung nach t montierter Träger.
Menge: 0,500 t

**2.3.40 Träger HEA 100, S235 JR / Überbau**
Träger, Ausführung als Vollwandkonstruktion, aus Formstahl DIN EN 10365, Doppel-T-Träger HEA, Profilhöhe 96 mm, Stahl S235JR DIN EN 10025-2, Werkstoff-Nr 1.0038, ohne Beschichtung gem. den Planunterlagen
liefern und auf der Baustelle abladen.
Länge: gem. Planunterlagen
Stöße werden geschraubt hergestellt.
Korrosionsschutz: Feuerverzinkung

Abrechnung nach t montierter Träger.
Menge: 1,100 t

**2.3.50 Träger HEA 240, S235 JR / Überbau**
Träger, Ausführung als Vollwandkonstruktion, aus Formstahl DIN EN 10365, Doppel-T-Träger HEA, Profilhöhe 230 mm, Stahl S235JR DIN EN 10025-2, Werkstoff-Nr 1.0038, ohne Beschichtung gem. den Planunterlagen
liefern und auf der Baustelle abladen.
Stöße werden geschraubt hergestellt.
Korrosionsschutz: Feuerverzinkung
Länge: gem. Planunterlagen

Abrechnung nach t montierter Träger.
Menge: 2,500 t

**2.3.60 Lagerkonstruktion für Treppe**
Liefern der Lagerkonstruktion für die Treppenauflager gemäß Skizze Anlage 1_9
der Ausschreibung bestehend aus:
Grundplatte aus Edelstahl d = 10mm
Führung aus Edelstahl
Kopfplatte aus Edelstahl d = 10mm
Anschlussplatte mit Isolierung aus Stahl d = 10mm
erforderlicher Schrauben und Anker.
Menge: 4,000 Stck

**2.3.70 Stahlblech d=8mm, S235 JR**
Stahlblech für die Einfassung der Brückenbeläge und
Rampen an den Treppen liefern, zuschneiden und inkl.
der erforderlichen Schweißarbeiten montieren.
Stahlblech: d = 8mm
S235JR DIN EN 1
ohne Beschichtung gem. den Planunterlagen
liefern und auf der Baustelle abladen.
Stöße werden geschraubt hergestellt.
Korrosionsschutz: Feuerverzinkung
Länge: ca. 2,5m

Abrechnung nach t montierter Bleche.
Menge: 0,608 t

**2.3.80 Kleineisen D bis 10mm S235JR**
Kleineisenteile für Stahlbauarbeiten, Futterbleche usw. Dicke bis 10 mm, S235JR DIN EN 10025-2, Werkstoff-Nr 1.0038.
Korrosionsschutz: Feuerverzinkung

Abrechnung erfolgt nach t eingebauten Kleineisen.
Menge: 250,000 kg
Leistungsbereiche: 017
DIN 276-1 2008-12: 379

**2.3.90 Verbindungsmittel liefern**
*** Pauschalposition
Liefern der erforderlichen Verbindungsmittel zur Montage des
Überbaus und der Treppen gem. Planunterlagen.
Schraubverbindungen verzinkt Festigkeit 8.8
Menge: 1,000 psch

**2.3.100 Montage Überbau, Gesamt**
Montage des Überbaus des Brückenbauwerkes, der Treppenanlagen inkl. der
Befestigung auf den Stahlbetonstützen und den Fundamenten. Herstellen der
erforderlichen Trennschnitte, Schweißungen, Schraubverbindungen, Errichtung
und Abbau der erforderlichen Hilfs- und Stützkonstruktionen.
Menge: 1,000 Stck

#### Abschnitt 2.4 Brückenbelag

**2.4.10 Unterkonstruktion Brückenbelag Kunstsoff 50x100mm**
Unterkonstruktion/Auflagerbalken für die Befestigung des Brückenbelages
liefern und im Abstand von 80cm mit zugelassenen korrosionsgeschützten
Schraubverbindungen am Stahlträger befestigen.
Unterkonstruktion aus Kunstsoff (Trimax)
H x B 50mm x 100mm
Befestigung Schrauben M 12 Festigkeit 8.8

Ang. Fabrikat:

............................................................

...........................................................
Menge: 60,000 m

**2.4.20 Unterkonstruktion Brückenbelag Kunsstoff 50x150mm**
Unterkonstruktion/Auflagerbalken für die Befestigung des Brückenbelages
liefern und im Abstand von 80cm mit zugelassenen korrosionsgeschützten
Schraubverbindungen am Stahlträger befestigen.
Unterkonstruktion aus Kunstsoff (Trimax)
H x B 50mm x 100mm
Befestigung Schrauben M 12 Festigkeit 8.8

Ang. Fabrikat:

............................................................

...........................................................
Menge: 40,000 m

**2.4.30 Brückenbelag liefern und montieren**
TRIMAX® - Profil 5 x 30 cm Bohle geriffelt
Standartlänge: 4,0 m; 5,0 m und 6,0 m
Sonderlängen auf Anfrage möglich
Homogenes Vollprofil
Gem. bauaufsichtlicher Zulassung vom DIBt (DIBt-Z-10.9-357)
Glasfaserverstärkter Recycling – Kunststoff aus HDPE
Ökologisch, nachhaltig, recyclebar
Dichte: 0,80 g/cm3
Geschäumt und extrudiert
Rutschhemmung: R10 (optional R13)
Verdrängungswert: V10
Ungiftig für Flora und Fauna
Brandverhalten: B2
Biegebruchspannung: > 20 N/mm2
Sekanten E-Modul: > 1200 N/mm2
Wasseraufnahme < 0,01 %
Schraubenauszugskraft > 1500 N
Reibwert gegen Stahl < 0,22

Kunststoffbohlen 250 x 30 x 5 cm
Oberfläche geriffelt
Farbe nach Standartkatalog dunkelbraun (Wahl des AG)
Befestigung mit zugelassen Verbindungsmittel (M6 - M8) in den
U-Profilen auf den Trägern. Je Lagerpunkt sind 2
Befestigungspunkte M 8 x 80 herzustellen.
Fugenabstand zwischen den Bohlen 5 - 8 mm.

Ang. Fabrikat:

.........................................................................

.........................................................................
Menge: 50,000 m2

**2.4.40 Belag der Stufen liefern und montieren**
Brückenbelag aus Kunstsoff (Trimax) liefern und auf den
Zugängen zum Überbau montieren.
Kunststoffbohlen 180 x 30 x 5 cm
Oberfläche geriffelt
Farbe nach Standartkatalog dunkelbraun (Wahl des AG)
Befestigung mit zugelassen Verbindungsmittel (M6 - M8) in den
U-Profilen auf den Trägern. Je Lagerpunkt sind 2
Befestigungspunkte M 8 x 80 herzustellen.

Ang. Fabrikat:

.........................................................................

.........................................................................
Menge: 22,000 Stck

**2.4.50 Belag für Radfahrrampe liefen und montieren**
Brückenbelag aus Kunstsoff (Trimax) liefern und auf den
Zugängen zum Überbau montieren
Kunststoffbohlen 360 x 30 x 5 cm
Die Montage erfolgt längs
Oberfläche geriffelt
Farbe nach Standartkatalog grau / braun (Wahl des AG)
Befestigung mit zugelassen Verbindungsmittel (M6 - M8) in den
U-Profilen auf den Trägern. Je Lagerpunkt sind 2
Befestigungspunkte M 8 x 80 herzustellen.

Ang. Fabrikat:

.........................................................................

.........................................................................
Menge: 13,200 m

**2.4.60 Verbindungsmittel liefern**
*** Pauschalposition
Liefern der erforderlichen Verbindungsmittel zur Montage des
Belages gem. Planunterlagen.
Menge: 1,000 psch

#### Abschnitt 2.5 Geländer

**2.5.10 Pfosten liefern und montieren**
Geländerpfosten aus Hohlprofil nach DIN EN 10210-2, Stahl S235JR DIN EN 10025-2, Werkstoff-Nr 1.0038, ohne Beschichtung gem. den Planunterlagen liefern und auf der Baustelle abladen.
Vierkant 80x40x6
Flacheisen 300x200x10
Korrosionsschutz: Feuerverzinkung

Abrechnung nach t montierter Profile.
Menge: 0,800 t

**2.5.20 Stahlbauteile für Geländerausfachung**
Halbierte I-Träger  nach DIN EN 1025-5, Stahl S235JR DIN EN 10025-2, Werkstoff-Nr 1.0038, ohne Beschichtung gem. den Planunterlagen liefern und auf der Baustelle abladen.
Halbierte I-Träger IPE 200
Flacheisen 100x150x10
Flacheisen verschiedene Abmessungen
Korrosionsschutz: Feuerverzinkung

Abrechnung nach t montierter Profile.
Menge: 2,100 t

**2.5.30 Handlauf liefern und montieren**
Handlauf aus Edelstahlrohr liefern und an den Geländerpfosten
mit den erforderlichen Kleineisen und Befestigungsmitteln
montieren.
Inkl. Formteilen, Kappen und Bewegungsstößen

Geländerrohr; 42,4mm x 3mm

Abrechnung erfolgt nach m montiertem Rohr inkl. Formteilen.
Menge: 53,000 m

**2.5.40 Ausfachung für Geländer aus Kunstholz**
Ausfachung aus Kunststoffleisten in Anlehnung an den
montierten Belag liefern und einbauen.
Lücke zwischen den Leisten: 40mm
je m. Ausfachung werden ca. 13 Leisten benötigt
Leisten AxB / 80mm x 40mm
Länge: 1,37m
Farbe: braun
Inkl. der erforderlichen Befestigungsmittel (Schlossschrauben M8)

Ang. Fabrikat:

.............................................................

.............
Menge: 75,600 m2

#### Abschnitt 2.6 Korrosionsschutz

**2.6.10 Korrosionsschutz Überbau**
*** Pauschalposition
Herstellen eines Korrosionsschutzsystemes auf den
verzinkten Stahlträgern des Überbaus nach
TL-KOR-Stahlbauten
Modul 100-C auf Feuerverzinkung inkl.
der erforderlichen Untergrundvorbereitung.
1 x ZB
1 x DB
Trockenschichtdicke auf Feuerverzinkung 240 µm

RAL-Farbton nach Wahl des AG. - dunkelbraun

Ang. Fabrikat / System

...........................................................

..........................................................
Menge: 1,000 psch

**2.6.20 Korrosionsschutz Geländer**
*** Pauschalposition
Herstellen eines Korrosionsschutzsystemes auf den
verzinkten Geländerpfosten und Rahmen der Füllung nach
TL-KOR-Stahlbauten
Modul 100-C auf Feuerverzinkung inkl.
der erforderlichen Untergrundvorbereitung.
1 x ZB
1 x DB
Trockenschichtdicke auf Feuerverzinkung 240 µm

RAL-Farbton nach Wahl des AG. - dunkelbraun

Ang. Fabrikat / System

...........................................................

..........................................................
Menge: 1,000 psch

**2.6.30 Korrosionsschutz Treppen**
*** Pauschalposition
Herstellen eines Korrosionsschutzsystemes auf den
verzinkten Treppenkonstruktionen nach
TL-KOR-Stahlbauten
Modul 100-C auf Feuerverzinkung inkl.
der erforderlichen Untergrundvorbereitung.
1 x ZB
1 x DB
Trockenschichtdicke auf Feuerverzinkung 240 µm

RAL-Farbton nach Wahl des AG. - dunkelbraun

Ang. Fabrikat / System

...........................................................

..........................................................
Menge: 1,000 psch

### Bereich 3 Beton- und Stahlbetonarbeiten

#### Abschnitt 3.1 Erdarbeiten

**3.1.10 Aushub Bkl.3-5, t= bis 100 cm, lagern**
Boden der Bodenklasse 3-5 für Fundamente lösen, laden, transportieren und nach der Vorgabe des AG auf dem Baufeld lagern.
Beachte, beengte Zuwegung

Bereich:  Fundamente
Mittl. Aushubtiefe:  bis 100 cm
einfache Transportentfernung: 1km

Abrechnung erfolgt nach Abtragsprofilen.
Menge: 3,000 m3

**3.1.20 Fundamentverfüllung**
Boden der Bodenklasse laden, transportieren und im Fundamentbereich
lagenweise verdichtet einbauen und das Planum herstellen.
Beachte, der Bereich befindet sich an einer Böschung.

Verdichtungswert: 45 MPa

Bereich:  Fundamente der Steganlage
einfache Transportentfernung: 1km

Abrechnung erfolgt nach Abtragsprofilen.
Menge: 1,000 m3

**3.1.30 Planum herstellen und verdichten**
Planum für die Flächen der Fundamente herstellen und verdichten.

DPr:  mind. 97%
Ev2:  45 MPa

Abrechnung erfolgt nach Flächenaufmaß.
Menge: 10,000 m2

**3.1.40 Schottertragschicht 0/45, Fundamente d=30cm**
Schottertragschicht aus zertifiziertem Baustoffgemisch für
Tragschichten liefern, lagenweise verdichtet einbauen und das Planum herstellen.
Schottertragschicht aus zertifiziertem Baustoffgemisch
höhen- und profilgerecht, lagenweise verdichtet, herstellen.
Baustoffgemisch: 0/45, TL SoB-StB 04/07
gebrochene Mineralstoffe gestellen, liefern.
Feinanteil Kategorie UF3, im eingebauten Zustand
höchstens 5 M.v.H. Feinanteile.

Verformungsmodul Ev2 auf der
Oberfläche mindestens ≥ 100 MPa

Schichtdicke: 30 cm im verdichteten Zustand
Bereich: Fundamente
Abgerechnet wird nach Auftragsprofilen.
Menge: 2,000 m3

#### Abschnitt 3.2 Beton- und Stahlbetonarbeiten

**3.2.10 Sauberkeitsschicht C 12/15, d=10cm**
Sauberkeitsschicht aus unbewehrtem Beton
unter Gründungsbauteilen aller Art liefern und einbauen.
Inkl. erforderliche Schalung
Beton :  C 12/15
Oberfläche:  abgezogen
Bereich:  Fundamente

Dicke : 10 cm

Abrechnung erfolgt nach Flächenaufmaß.
Menge: 4,800 m2

**3.2.20 Schalung glatt für Bodenplatte Fundament**
Schalung für Fundamente, glatt,
liefern, einbauen, vorhalten und von der Baustelle entfernen.
Bereich: Fundamente

Abrechnung erfolgt nach Flächenaufmaß / berührter
Betonfläche.
Menge: 12,000 m2

**3.2.30 Beton für Fundamente, C 30/37,o.Schal.**
Beton für die Herstellung der Fundamente liefern und einbauen,
allseitig geschalt; Schalung und Bewehrung in
gesonderter Position. Die sichtbaren Kanten werden
mit Dreikantleisten gebrochen.
Abmessungen:
Siehe Bauwerkspläne

Herstellung der Oberfläche im Gefälle nach Schalplanvorgabe.

Schalung und Bewehrung werden in einer gesonderter Position beschrieben.
Beton :  C 30/37
Expositionsklasse :  XC 4, XF1, WF, WU

Oberflächengenauigkeit: nach DIN 18202
Ebenheit: Tabelle 3 Spalte 4 Zeile 3 DIN 18202
Oberfläche mit Reibebrett glatt abgerieben und geglättet.
Nachbehandlung nach DIN 1045-3

Abrechnung erfolgt nach Aufmaß.
Menge: 3,000 m3

**3.2.40 Löcher in Betonstützen / Fundamente bohren**
Bohren von Löchern in Betonfundamente / Rammpfähle.
Inkl. der erforderlichen Geräte und Bedienpersonal.
Anfallendes Bohrgut entfernen.

Bohrdurchmesser: 30mm
Bohrlochtiefe: 20 cm

Abrechnung nach Stück Bohrungen
Menge: 24,000 Stck

**3.2.50 Klebeanker liefern, montieren**
Ankerkonstruktion zum Einkleben in Stahlbeton inkl. der erforderlichen
Ankerstangen und Kleineisen aus Edelstahl und Klebemittel.
Ankerlänge: bis 30cm
Ankerdurchmesser: bis 20mm

Abrechnung nach Stück montierter Anker
Menge: 24,000 Stck

**3.2.60 Vergussmörtel 20-120 mm**
Vergussmörtel zum Vergießen von Ankerschrauben und Sohlplatten
liefern und einbauen.
Reinigung des Untergrundes (Beton)
Abreißfestigkeit: i. M. >= 1,50N/mm²
incl. Schalung für den Verguss
Nachbehandlung: Die Austrocknung
des Mörtels ist durch geeignete Maßnahmen
zu verhindern.
Körnung:  0-5 mm
Untergusshöhe:  20-120 mm
Verbrauch:  2 kg/dm³
Fließmaß:  > 70 cm

Fabrikat: V1/50 Pagel

Die Vergussarbeiten werden nach der Errichtung des Bauwerkes
und abgeschlossenen Stahlbau durchgeführt.

Die Abrechnung erfolgt nach Aufmaß nach Liter.
Menge: 100,000 l

**3.2.70 Kernbohrung Fundament d=16cm, t=20cm**
Kernbohrung Bohrdurchmesser: bis 16cm
Fundament: bis 20cm
Fundament: massiv, Stahlbeton
komplett Herstellen sowie fachgerechte Entsorgung der anfallenden Stoffe.
Menge: 4,000 Stck

#### Abschnitt 3.3 Bewehrung

**3.3.10 Betonstahl DIN 488 - B500A - 8-25 mm / Fundamente**
Betonstahl B500A nach DIN 488, Durchmesser
8 bis 25 mm, für Bauteile aus Ortbeton liefern
und gemäß den Planungsunterlagen einbauen.
Lieferung nach Stahl/Mattenliste des Lieferanten
der Steganlagen.

Abrechnung erfolgt nach Stahlliste.
Menge: 0,750 t

#### Abschnitt 3.4 Potentialausgleich

**3.4.10 Bandstahl, 30/5 mm, Edelstahl V4A**
Bandstahl, Edelstahl nach DIN EN 62561-2, einschl. allem Zubehör liefern und als Fundamenterder in
Fundamente auf die Bewehrung verlegen mit Lieferung der erforderlichen Befestigungsmittel am Stabstahl.
Es ist darauf zu achten, dass der Bandstahl mindestens 5 cm vom Beton umschlossen wird.
Einbau in die Fundamente/Bauwerke
Querschnitt : 30/5 mm

Angeb. Fabrikat : .....

Abrechnung erfolgt nach Aufmaß.
Menge: 15,000 m

**3.4.20 Rundstahl, 10 mm, Edelstahl V4A**
Rundstahl, Edelstahl nach DIN EN 62561-2, einschl. allem
 Zubehör liefern und als Anschluss für Bauteile montieren.
 Durchmesser : 10 mm

 Angeb. Fabrikat : .....

 Abrechnung erfolgt nach Aufmaß.
Menge: 2,000 m

**3.4.30 Verbindungsklemme, Edelstahl V4A**
Verbindungsklemme, Edelstahl für
Verbindungen von Fundamenterder und
Erdleitungen liefern und montieren.
Rundleiter : 10/10 mm
Flachleitung : 30/5 mm

Angeb. Fabrikat : .....

Abrechnung erfolgt nach Aufmaß.
Menge: 10,000 Stck

**3.4.40 Messprotokoll für Potentialausgleich**
Messprotokoll für Potentialausgleich und Revisionsplan, CAD-gezeichnet, nach Fertigstellung und
Prüfung durch das zugelassene Fachunternehmen vor der
Gesamtabnahme an die Bauleitung in 3-facher Ausfertigung übergeben.
Messprotokoll für alle Fundamente.
Menge: 1,000 Stck

**3.4.50 Erdungsfestpunkt**
Erdungsfestpunkt liefern und in den neu zu errichtenden
Fundamenten vor dem Betonieren an der
Schalung montieren.
Material Platte:  V4A
Material Achse:  St/tZn
Anschlussplatte:  d = 80 mm

Fabrikat:  Typ M verpresst
  Fa. DEHN + SÖHNE

Ang. Fabrikat:

....................................................

Abrechnung erfolgt nach Aufmaß.
Menge: 4,000 Stck

**3.4.60 Anschluss herstellen**
Herstellen der Anschlüsse an den Potentialausgleich,
 Lieferung der erforderlichen Verbindungsmittel aus Edelstahl und den Übergängen an Stahl.
Menge: 4,000 Stck

#### Abschnitt 3.5 Stundensätze

**3.5.10 Stundenlohn Vorarbeiter**
Arbeiten, welche nicht in den Positionen erfasst sind und gegen Nachweis zur Ausführung kommen:
 Vorarbeiter
Menge: 40,000 h

**3.5.20 Stundenlohn Facharbeiter**
Arbeiten, welche nicht in den Positionen erfasst sind und gegen Nachweis zur Ausführung kommen:
 Facharbeiter
Menge: 40,000 h

**3.5.30 Bagger, 0,40m³**
- Bagger,  0,40 m3
Menge: 10,000 h

**3.5.40 Frontlader**
Verrechnungssatz Frontlader, luftbereift

Typ/Hersteller: ...................................
Menge: 10,000 h
